# Rénovation énergétique de façade. ISOLATION THERMIQUE: panneau en laine minérale

- Propriété du fichier: CYPE INGENIEROS, S.A.
- Format: FIEBDC-3/2002
- Devise: EUR
- Coûts indirects: 3.00 %
- Frais généraux: 13.00 %
- Bénéfice: 6.00 %
- TVA: 20.00 %

**RFE100** m² Rénovation énergétique de façade. ISOLATION THERMIQUE: panneau en laine minérale, selon NF EN 13162, de 40 mm d'épaisseur, revêtu sur une de ses faces par un voile noir, résistance thermique 1,25 m²K/W, conductivité thermique 0,032 W/(mK), placé bord à bord, fixé mécaniquement sur la façade existante; BARDAGE RAPPORTÉ VENTILÉ: en stratifiés compacts haute pression (HPL), Meteon FR "TRESPA", de 500x2000x8 mm, Uni Colours finition White, texture satinée Satin; mise en place en position verticale via le système TS150 de fixation visible avec des vis, avec DIT nº 473, sur l'ossature de soutien en bois. Comprend le ruban autoadhésif pour le scellage des joints entre les panneaux isolants et les vis autoforeuses pour la fixation de l'ossature de soutien.
Rénovation énergétique de façade. ISOLATION THERMIQUE: panneau en laine minérale, selon NF EN 13162, de 40 mm d'épaisseur, revêtu sur une de ses faces par un voile noir, résistance thermique 1,25 m²K/W, conductivité thermique 0,032 W/(mK), placé bord à bord, fixé mécaniquement sur la façade existante; BARDAGE RAPPORTÉ VENTILÉ: en stratifiés compacts haute pression (HPL), Meteon FR "TRESPA", de 500x2000x8 mm, Uni Colours finition White, texture satinée Satin; mise en place en position verticale via le système TS150 de fixation visible avec des vis, avec DIT nº 473, sur l'ossature de soutien en bois. Comprend le ruban autoadhésif pour le scellage des joints entre les panneaux isolants et les vis autoforeuses pour la fixation de l'ossature de soutien.
Inclut: Implantation de l'isolant. Découpe et préparation de l'isolant. Fixation de l'isolant. Implantation des joints de dilatation et des pans. Implantation du calepinage du revêtement et des points d'ancrage de l'ossature de soutien. Fixation de l'ossature de soutien à la paroi principale et au plancher. Préparation du revêtement. Aplomb, nivellement et alignement du revêtement. Fixation définitive du revêtement à l'ossature de soutien. Réalisation de tous les travaux nécessaires pour la résolution des ouvertures.
Critère pour le métré: Surface mesurée selon documentation graphique du Projet, sans déduire les ouvertures inférieures à 1 m², déduisant 50% des ouvertures entre 1 et 2 m² et 100% des ouvertures de plus de 2 m², ajoutant au contraire, à ces dernières, la surface de la partie intérieure de l'ouverture, correspondant à la développée des jambages et des linteaux. Dans les ouvertures qui ne sont pas déduites, ou qui sont partiellement déduites, sont inclus les travaux pour réaliser la surface intérieure de l'ouverture.
Critère pour le mémoire: On mesurera la surface réellement exécutée selon les spécifications du Projet, sans déduire les ouvertures inférieures à 1 m², déduisant 50% des ouvertures entre 1 et 2 m² et 100% des ouvertures de plus de 2 m², ajoutant au contraire, à ces dernières, la surface de la partie intérieure de l'ouverture, correspondant à la développée des jambages et des linteaux. Dans les ouvertures qui ne sont pas déduites, ou qui sont partiellement déduites, sont inclus les travaux pour réaliser la surface intérieure de l'ouverture.
Critère d'évaluation économique: Le prix ne comprend pas la préparation de la surface support.

| Code | U | Désignation | Quantité | Prix | Montant |
|---|---|---|---|---|---|
| mt16lva070b | m² | Panneau en laine minérale, selon NF EN 13162, de 40 mm d'épaisseur, revêtu sur une de ses faces par un voile noir, résistance thermique 1,25 m²K/W, conductivité thermique 0,032 W/(mK), Euroclasse A1 de réaction au feu selon NF EN 13501-1. (matériau) | 1.050 | 11.49 | 12.06 |
| mt16aaa020ab | U | Fixation mécanique pour panneaux isolants de laine minérale, placés directement sur la surface support. (matériau) | 4.000 | 0.20 | 0.80 |
| mt16aaa030 | m | Ruban autoadhésif pour le scellage des joints. (matériau) | 0.440 | 0.30 | 0.13 |
| mt12prt010aaaa1 | m² | Stratifié compact haute pression (HPL), Meteon FR "TRESPA", de 500x2000x8 mm, Uni Colours finition White, texture satinée Satin, Euroclasse B-s2, d0 de réaction au feu, à base de résines thermodurcissables qui ne contiennent pas d'urée-formaldéhyde, renforcée homogènement avec des fibres de bois certifié FSC ou PEFC, avec surface décorative EBC (Electron Beam Curing), non mélaminique et avec des propriétés antigraffitis durant toute sa vie utile, avec résistance aux rayons ultraviolets selon NF EN 438-2 et Essai Florida non inférieure à 4-5 en contrastant avec l'échelle de gris de NF EN 20105-A02; mise en place en position verticale via le système TS150 de fixation visible avec des vis, sur l'ossature de soutien formée de: lattes horizontales de largeur égale à l'épaisseur de l'isolant et lattes verticales de 38x45 mm et 38x75 mm en joint de plaque, en bois, avec le traitement adapté, avec classe d'emploi 2 selon NF EN 335 et avec une humidité inférieure à 18%; avec vis autoformeuses en acier inoxydable A2 ou A4 pour la fixation du revêtement à l'ossature de soutien et vis autoforeuses pour la fixation de l'ossature de soutien à la couche principale; avec pièces spéciales pour la résolution des points singuliers. (matériau) | 1.000 | 107.00 | 107.00 |
| mo054 | h | Compagnon professionnel III/CP2 poseur d'isolants rigides ou flexibles. (main-d'œuvre) | 0.138 | 26.37 | 3.64 |
| mo101 | h | Ouvrier professionnel II/OP poseur d'isolants rigides ou flexibles. (main-d'œuvre) | 0.138 | 22.65 | 3.13 |
| mo052 | h | Compagnon professionnel III/CP2 poseur de systèmes de façades préfabriqués. (main-d'œuvre) | 0.920 | 26.37 | 24.26 |
| mo099 | h | Ouvrier professionnel II/OP poseur de systèmes de façades préfabriqués. (main-d'œuvre) | 0.920 | 22.65 | 20.84 |
| % | % | Frais de chantier des unités d'ouvrage | 3 % | 171.86 | 5.16 |
|  |  | Coûts directs |  |  | 177.02 |
